# Fassadensanierung Gutshof 2 in 01945 Ruhland
Angebotsaufforderung (GAEB DA XML 3.2, DA83)
Projekt: 20240604
Währung: EUR
Vergabeart: Verhandlungsverfahren
Auftraggeber: Amt Ruhland, R- Breitscheid - Str. 4, 01945 Ruhland, Ansprechpartner Frau Lesche- Selkmann, Telefon 035752 3728, Fax 035752 2097; DV-Nummer: 20240604; Vergabenummer: 20240604
Erstellt mit: BECHMANN AVA 2023.120/ GXML Toolbox V3.3 R20210630, BECHMANN AVA 2023.120, 14.07.2026

## 2024060402 Los 2 Gerüstarbeiten
Datum: 14.07.2026

### Titel 01 Gerüstarbeiten

*Hinweis: Deckblatt*
L E I S T U N G S V E R Z E I C H N I S
--------------------------------------------------------

Bauvorhaben:  Sanierung  Einzeldenkmal Gutshof 2

  Gutshof 2
  01945 Ruhland

Bauherr:  Amt Ruhland
  Rudolf- Bretscheid- Straße 4
  01945 Ruhland

Entwurfsverfasser:  Ing.-Büro für Bauwesen
  Dipl.Ing. G. Bartsch
  Birkenweg 2a
  01945 Guteborn

Bieter :

Guteborn, den  02.07.2026

*Hinweis: Gerüstarbeiten*
Gerüstarbeiten

Technische Vorbemerkungen

Mitgeltende Normen und Regeln

Allgemeines

Es gelten jeweils die Normen und Regeln in der zum Vertragsschluss gültigen Fassung einschließlich der Änderungen, Berichtigungen und Beiblätter.

Soweit in der Leistungsbeschreibung auf Technische Spezifikationen, z. B. nationale Normen, mit denen Europäische Normen umgesetzt werden, europäische technische Zulassungen, gemeinsame technische Spezifikationen, internationale Normen, Bezug genommen wird, werden auch ohne den ausdrücklichen Zusatz: "oder gleichwertig", immer gleichwertige Technische Spezifikationen in Bezug genommen.

DIN EN 280
Fahrbare Hubarbeitsbühnen - Berechnung - Standsicherheit - Bau - Sicherheit - Prüfungen

DIN EN 13374
Temporäre Seitenschutzsysteme - Produktfestlegungen - Prüfverfahren

DIN EN 13377
Industriell gefertigte Schalungsträger aus Holz - Anforderungen, Klassifizierung und Nachweis

DIN EN 13411-5
Endverbindungen für Drahtseile aus Stahldraht - Sicherheit - Teil 5: Drahtseilklemmen mit U-förmigem Klemmbügel

DIN EN 13414-1
Anschlagseile aus Stahldrahtseilen - Sicherheit - Teil 1: Anschlagseile für allgemeine Hebezwecke

DIN VDE 0682-742
Hubarbeitsbühnen zum Arbeiten an unter Spannung stehenden Teilen bis AC 1000 V und DC 1500 V

ISO 18893
Fahrbare Hubarbeitsbühnen - Sicherheitsgrundlagen, Prüfung, Wartung und Betrieb

DGUV Information 201-011
Handlungsanleitung für den Umgang mit Arbeits- und Schutzgerüsten
Herausgeber: Deutsch Gesetzliche Unfallversicherung (DGUV)
(bisher: BGI 663)

DGUV Information 201-026
HAuswahl und Einsatz von Transportbühnen bei Bauarbeiten
Herausgeber: Deutsch Gesetzliche Unfallversicherung (DGUV)
(bisher: BGI 825)

BGR 179
Einsatz von Schutznetzen

Angaben zur Baustelle

Lage und Transportwege

Die Arbeiten sind in folgenden Geschossen auszuführen: EG; OG; D

Standflächen

Die für die Gerüste vorgesehenen Standflächen bestehen aus Kiesauffüllung

Die für die Gerüste vorgesehenen Standflächen haben eine maximal zulässige Belastung von 500 kg/m2.

Die für die Gerüste vorgesehenen Standflächen sind horizontal.

Art und Umfang des sich auf den für die Gerüste frei zu machenden Flächen befindenden Aufwuchses: erfolgt im Vorfeld durch den Bauhof des Amtes

Angaben zur Ausführung

Allgemeines

Pro Gerüstseite soll ein Montagepunkt für einen Schwenkarmaufzug angegeben werden. Das Gerüst ist an diesem Punkt zusätzlich zu verstreben und mit der Wand zu verankern.

Eingänge, Hauseingänge und Einfahrten sind im vollen Öffnungsquerschnitt von Bauteilen der Gerüstanlage freizuhalten.

Werden Gerüste auf wasserführenden Flächen wie Vordächer, Dachterrassen und Flachdächer erstellt, hat der Auftragnehmer dafür zu sorgen, dass die wasserführende Eindichtung durch die Gerüstbelastung nicht perforiert bzw. beschädigt wird. Diese Flächen dürfen nur im Rahmen der zulässigen Belastung genutzt werden. Im Zweifel ist die Bauleitung zu informieren.

Das Verkleiden von Gerüsten mit Folie kann von der Bauleitung geschossweise verlangt werden, um bei ungünstigen Verhältnissen eine Kaminwirkung auszuschließen.

Metallgerüste sind gegen statische Aufladung zu erden.

Bohlen und Abdeckungen sind gegen Verschieben zu sichern.

Sofern im Leistungsverzeichnis nicht näher beschrieben, erfolgt die Gerüstverankerung nach den allgemeinen technischen Regeln. Im Zuge der Leistungserfüllung ist es Aufgabe des Auftragnehmers, sich fachkundig mit dem Auftraggeber oder dessen Vertreter über die Gerüstverankerung an der Fassade oder sonstigen Bauteilen abzusprechen. Die Verankerung ist so zu wählen, dass die Verankerungstechnik und das Schließen der Verankerungslöcher auf den Schichtenaufbau des Bauteilelementes (geputzte Fassade, Fassade mit Thermohaut geputzt, Ziegelsichtmauerwerk, Betonsichtflächen, Metallfassaden, Fassadenverkleidungen sonstiger Art etc.) abgestimmt ist.

Es gibt folgende Einschränkungen bezüglich der Lage von Verankerungspunkten: keine

Beim Abrüsten an der Fassade entstehende Beschädigungen sind zu beseitigen oder über den Unternehmer für die Fassadengestaltung in eigener Regie und auf eigene Kosten ausbessern zu lassen. Werden die Schäden, sofern sie gering sind, selbst beseitigt, kann der Auftragnehmer das dazu benötigte Material in Kleinmengen über die Bauleitung anfordern. In jedem Fall sind die Beschädigungen der Bauleitung anzuzeigen.

Aussparungen und Ankerlöcher für die Gerüstverankerung werden im Zuge des Gerüstabbaus durch den Auftragnehmer der Fassadenbekleidung geschlossen. Dazu ist rechtzeitig der Abbautermin mit der Bauleitung und dem Auftragnehmer der Fassadenbekleidung abzustimmen.

Sonstige Angaben

Der Auftragnehmer hat dafür Sorge zu tragen, dass während der Ausführung seiner Leistungen immer mindestens ein fließend deutsch sprechender Mitarbeiter seiner Firma auf der Baustelle anwesend ist.

Zu den auf der Baustelle vorzuhaltenden Ausführungsunterlagen zählt neben den Ausführungsplänen auch eine Ausfertigung dieser Leistungsbeschreibung.

Folgende Ausführungszeichnungen sind der Leistungsbeschreibung im Originalmaßstab beigefügt:
Lageplan, Grundriss EG, Schnitte, Ansichten

**01.1 Fassadengerüst, Arb.gerüst, LK 4, W09**
Arbeitsgerüst für Fassadenarbeiten als längenorientiertes Standgerüst ohne Bekleidung, gemäß DIN EN 12811-1 und DIN EN 12810-1.
Gebrauchsüberlassung ab 1. Tag der Aufstellung
Konstruktionsart  :  Rahmengerüst
Einzurüstende Fläche  :  senkrecht, keine Vorsprünge
Höhe einzurüstender Fläche  :  max. 9 m
Standfläche  :  eben, normal belastbar
Verwendungszweck  :  Maurergerüst
Zugang  :  mit Leiter (LA) + Treppenturm
Höhenklasse  :  H2
Breitenklasse  :  W09
Lastklasse  :  4 (bis 3 kN/m2)
Menge: 533,000 m²

**01.2 Fassadengerüst, LK 4, Gebrauchsüberl.**
Gebrauchsüberlassung des Fassadengerüstes über die Grundeinsatzzeit hinaus, Arbeits- und Schutzgerüst gemäß DIN EN 12811-1.
Konstruktionsart  :
Lastklasse  :  4 (bis 3 kN/m2)
Belagsbreite  :  Klasse W09
Menge: 7950,000 m²Wo

**01.3 Gerüst, Löcher schließen**
Löcher in der Fassade sind beim Abrüsten materialgerecht schließen.

Material wird bauseitig gestellt.

Art der Fassade  :  Putz
Menge: 15,000 St

**01.4 Gerüstträger f. Durchfahrt einbauen,Gr.3**
Gerüstträger in Gitterkonstruktion für die Überbrückung von Durchfahrten u. dgl. in die Gerüstkonstruktion einbauen; Gebrauchsüberlassung ab 1. Einsatztag
Öffnungsbreite  :  6  m
Belagbreite  :  60 cm
Gerüstgruppe  :  3 (2,0 kN/m2)
Menge: 8,000 m

**01.5 Gerüstabsicherung Schrägabstützung ohne Verankerung am Gebäude Freie Aufstellung des**
*** Bedarfsposition ohne GB
Gerüstabsicherung Schrägabstützung ohne Verankerung am Gebäude Freie Aufstellung des Gerüstes
Menge: 1,000 psch

**01.6 Gerüstträger f. Durchfahrt, Verlängerung**
Gerüstträger in Gitterkonstruktion für die Überbrückung von Durchfahrten u. dgl.; Verlängerung der Gebrauchsüberlassung über die 4-wöchige Grundeinsatzzeit hinaus.
Menge: 120,000 mWo

**01.7 Gerüstverkleidung mit engen Netzen**
Gerüstverkleidung mit engen Netzen
Vollflächige Gerüstbekleidung gemäß DIN 4420-1 mit Schutznetz.
Menge: 480,000 m²

**01.8 Gerüstnetze, Gebrauchsüberlassung**
Gerüstnetze, Verlängerung der Gebrauchsüberlassung
Gebrauchsüberlassung  :  12 Wochen
Menge: 4800,000 m²Wo

**01.9 Standgerüst, fahrbar, Gr. 4,0 m**
Standgerüst, fahrbar, oder fahrbare Arbeitsbühne, als Arbeitsgerüst, Stahlrohrgerüst, eine Arbeitslage eingedeckt, mit feststellbaren Gummirollen; Gebrauchsüberlassung bis 4 Wochen (Grundeinsatzzeit).
Höhe Arbeitslage  :  bis 3,0 m
Länge  :  bis 3,00 m
Breite  :  mind. 0,60 m
Gerüstgruppe  :  3 (2,0 kN/m2)

einschl. Mitnutzung durch andere Gewerke

einschl. Vorhaltung 12 Wochen
Menge: 1,000 St

**01.10 Stundensatz Gerüstbau-Monteur**
Arbeiten, welche nicht in den Positionen erfasst sind und gegen Nachweis zur Ausführung kommen:
Gerüstbau-Monteur
Menge: 5,000 h

**01.11 Stundensatz Gerüstbau-Werker**
Arbeiten, welche nicht in den Positionen erfasst sind und gegen Nachweis zur Ausführung kommen:
Gerüstbau-Werker
Menge: 3,000 h
